# Parquet multicapa

- Propiedad del archivo: CYPE Ingenieros S.A.
- Formato: FIEBDC-3/2016
- Programa: Generador de precios de la construcción. CYPE Ingenieros, S.A.
- Fecha: 05/11/2024
- Ámbito geográfico: Bolivia
- Divisa: BOB
- Costes indirectos: 3 %
- Gastos generales: 13 %
- Beneficio industrial: 6 %
- IVA: 13 %

## R Revestimientos y trasdosados

### RS Pisos

#### RSM De madera

**RSM040** m² Parquet multicapa.
Parquet flotante, formado por lamas machihembradas de 2180x200x14 mm, constituidas por tres capas colocadas transversalmente, prensadas y encoladas entre sí, estando la capa vista, llamada capa noble o de uso, constituida por un mosaico de tablillas de madera de roble, de 3 mm de espesor, acabado con barniz satinado, ensambladas entre sí con adhesivo. Todo el conjunto instalado en sistema flotante sobre lámina de espuma de polietileno de alta densidad de 3 mm de espesor. Incluso molduras cubrejuntas, adhesivo y accesorios de montaje para el parquet.
Incluye: Colocación de la base de polietileno. Colocación y recorte de la primera hilada por una esquina de la habitación. Colocación y recorte de las siguientes hiladas. Unión de las tablas mediante encolado. Limpieza de restos de adhesivo que puedan rebosar por las juntas. Colocación y recorte de la última hilada.
Criterio de medición de proyecto: Superficie útil, medida según documentación gráfica de Proyecto. No se ha incrementado la medición por roturas y recortes, ya que en la descomposición se ha considerado un 5% más de piezas.
Criterio de medición de obra: Se medirá la superficie realmente ejecutada según especificaciones de Proyecto.

| Código | Ud | Descripción | Rendimiento | Precio | Importe |
|---|---|---|---|---|---|
| mt16pnc020a | m² | Lámina de espuma de polietileno de alta densidad de 3 mm de espesor; proporcionando una reducción del nivel global de presión de ruido de impactos de 16 dB. (material) | 1.1 | 4.99 | 5.489 |
| mt16aaa030 | m | Cinta autoadhesiva para sellado de juntas. (material) | 0.44 | 2.86 | 1.258 |
| mt18mpg010a | m² | Lama machihembrada de 2180x200x14 mm, para parquet flotante de madera, constituida por tres capas encoladas entre sí: capa base o soporte formada por una película especialmente tratada con protección antihumedad; una capa intermedia formada por un tablero contrachapado, especialmente tratado, de 11 mm de espesor y una capa noble o de uso de madera de roble de 3 mm de espesor, 2 tablillas, acabado con barniz satinado. Y. (material) | 1.05 | 234.35 | 246.068 |
| mt18mva070 | l | Adhesivo, para interiores con presencia de humedad persistente y exteriores a la intemperie. (material) | 0.05 | 32.94 | 1.647 |
| mo025 | h | Especialista instalador de pisos de madera. (mano de obra) | 0.458 | 57.16 | 26.179 |
| mo063 | h | Ayudante 1ª instalador de pisos de madera. (mano de obra) | 0.262 | 42.73 | 11.195 |
| % | % | Herramienta menor | 2 % | 291.836 | 5.837 |
|  |  | Costes directos |  |  | 297.673 |

Residuos:
- colocación: mt16pnc020a; factor de residuo 0.06
- colocación: mt16aaa030 Cinta autoadhesiva para sellado de juntas; factor de residuo 0.07
- colocación: mt18mpg010a; factor de residuo 0.013955
- colocación: mt18mva070 Adhesivo, para interiores con presencia de humedad persistente y exteriores a la intemperie; factor de residuo 0.06

## Recursos

**mt16pnc020a** m² Lámina de espuma de polietileno de alta densidad de 3 mm de espesor; proporcionando una reducción del nivel global de
Datos técnicos: Coste energético 10.548 MJ; Emisión de CO2 0.407 kg; Código LER 17 06 04; Masa del elemento 0.06 kg; Volumen 0.0001 m3
Residuos:
- embalaje: re170203 Plástico. (componente de residuo); rendimiento 0.024 kg; Código LER 17 02 03; Masa del elemento 1 kg; Volumen 0.001667 m3

**mt16aaa030** m Cinta autoadhesiva para sellado de juntas
Datos técnicos: Coste energético 0.339 MJ; Emisión de CO2 0.017 kg; Código LER 17 06 04; Masa del elemento 0.0025 kg; Volumen 0.000004 m3
Residuos:
- embalaje: re170203 Plástico; rendimiento 0.001 kg

**mt18mpg010a** m² Lama machihembrada de 2180x200x14 mm
Datos técnicos: Coste energético 347.340 MJ; Emisión de CO2 -2.204 kg; Código LER 17 02 01; Masa del elemento 6.69 kg; Volumen 0.006082 m3
Residuos:
- embalaje: re170203 Plástico; rendimiento 0.03 kg

**mt18mva070** l Adhesivo, para interiores con presencia de humedad persistente y exteriores a la intemperie
Datos técnicos: Coste energético 0.413 MJ; Emisión de CO2 0.021 kg; Código LER 17 09 04; Masa del elemento 1.2 kg; Volumen 0.0008 m3
Residuos:
- embalaje: re150104 Envases metálicos. (componente de residuo); rendimiento 0.042 kg; Código LER 15 01 04; Masa del elemento 1 kg; Volumen 0.001667 m3
