# Piso de piezas de vidrio pisable

- Propiedad del archivo: CYPE Ingenieros S.A.
- Formato: FIEBDC-3/2016
- Programa: Generador de precios de la construcción. CYPE Ingenieros, S.A.
- Fecha: 05/04/2024
- Ámbito geográfico: Bolivia
- Divisa: BOB
- Costes indirectos: 3 %
- Gastos generales: 13 %
- Beneficio industrial: 6 %
- IVA: 13 %

## R Revestimientos y trasdosados

### RS Pisos

#### RSV De vidrio

**RSV010** m² Piso de piezas de vidrio pisable.
Piso de piezas de vidrio pisable, de 50x100 mm y 6+10+10 mm de espesor, translúcido, con los cantos pulidos, con resistencia al deslizamiento media, apoyadas en bandas de caucho sintético EPDM, dispuestas sobre una estructura soporte de perfiles metálicos, y ajustadas lateralmente con bandas del mismo material. Incluso silicona sintética incolora para sellado de juntas.
Criterio de valoración económica: El precio no incluye la estructura soporte de perfiles metálicos.
Incluye: Replanteo. Colocación de las bandas de apoyo y de ajuste lateral, sobre la estructura soporte. Colocación de las piezas de vidrio pisable. Sellado de juntas. Limpieza final del piso.
Criterio de medición de proyecto: Superficie medida según documentación gráfica de Proyecto.
Criterio de medición de obra: Se medirá la superficie realmente ejecutada según especificaciones de Proyecto.

| Código | Ud | Descripción | Rendimiento | Precio | Importe |
|---|---|---|---|---|---|
| mt21vlp010aw | m² | Piezas de vidrio laminar de seguridad, pisable, de 50x100 mm y 6+10+10 mm de espesor, translúcido, compuesto por vidrio exterior templado de 6 mm de espesor, con resistencia al deslizamiento media mediante la aplicación de un tratamiento antideslizante en su cara exterior, vidrio intermedio templado de 10 mm de espesor y vidrio interior templado de 10 mm de espesor, unidos mediante dos láminas incoloras de butiral de polivinilo, con los cantos pulidos. (material) | 1 | 1203.27 | 1203.270 |
| mt21vlp020a | m | Banda de caucho sintético EPDM de 25 mm de anchura y 5 mm de espesor, dureza Shore A aproximada de 50, para el ajuste lateral a la estructura soporte de las piezas de vidrio pisable, suministrada en rollos de 10 m de longitud. (material) | 2 | 41.52 | 83.040 |
| mt21vlp030a | m | Banda de caucho sintético EPDM de 45 mm de anchura y 5 mm de espesor, para el apoyo sobre la estructura soporte de las piezas de vidrio pisable, suministrada en rollos de 10 m de longitud. (material) | 2 | 82.12 | 164.240 |
| mt21vva015b | Ud | Cartucho de 310 ml de silicona neutra, color a elegir, dureza Shore A aproximada de 23, según ISO 868 y recuperación elástica >=80%, según ISO 7389. (material) | 0.33 | 55.32 | 18.256 |
| mt21vva021 | Ud | Material auxiliar para la colocación de vidrios. (material) | 1 | 11.5 | 11.500 |
| mo055 | h | Especialista vidriero. (mano de obra) | 0.916 | 60.38 | 55.308 |
| mo110 | h | Ayudante 1ª de vidriero. (mano de obra) | 0.916 | 45.1 | 41.312 |
| % | % | Herramienta menor | 2 % | 1576.926 | 31.539 |
|  |  | Costes directos |  |  | 1608.465 |

Residuos:
- colocación: mt21vlp010aw; factor de residuo 0.0055
- colocación: mt21vlp020a; factor de residuo 0.0684583
- colocación: mt21vlp030a; factor de residuo 0.0666525
- colocación: mt21vva015b; factor de residuo 0.06

## Recursos

**mt21vlp010aw** m² Piezas de vidrio laminar de seguridad
Datos técnicos: Coste energético 973.246 MJ; Emisión de CO2 72.837 kg; Código LER 17 02 02; Masa del elemento 65 kg; Volumen 0.065 m3
Residuos:
- embalaje: re170604 Materiales de aislamiento distintos de los especificados en los códigos 17 06 01 y 17 06 03. (componente de residuo); rendimiento 0.016 kg; Código LER 17 06 04; Masa del elemento 1 kg; Volumen 0.001667 m3

**mt21vlp020a** m Banda de caucho sintético EPDM de 25 mm de anchura y 5 mm de espesor
Datos técnicos: Coste energético 10.110 MJ; Emisión de CO2 0.319 kg; Código LER 17 02 03; Masa del elemento 0.144 kg; Volumen 0.00024 m3
Residuos:
- embalaje: re170203 Plástico. (componente de residuo); rendimiento 0.002 kg; Código LER 17 02 03; Masa del elemento 1 kg; Volumen 0.001667 m3

**mt21vlp030a** m Banda de caucho sintético EPDM de 45 mm de anchura y 5 mm de espesor
Datos técnicos: Coste energético 18.138 MJ; Emisión de CO2 0.571 kg; Código LER 17 02 03; Masa del elemento 0.259 kg; Volumen 0.000432 m3
Residuos:
- embalaje: re170203 Plástico; rendimiento 0.003 kg

**mt21vva015b** Ud Cartucho de 310 ml de silicona neutra
Datos técnicos: Coste energético 87.088 MJ; Emisión de CO2 3.667 kg; Código LER 17 09 04; Masa del elemento 0.45 kg; Volumen 0.0003 m3
Residuos:
- embalaje: re170203 Plástico; rendimiento 0.1 kg
