# Consolidación de piso cerámico

- Propiedad del archivo: CYPE Ingenieros S.A.
- Formato: FIEBDC-3/2016
- Programa: Generador de precios de la construcción. CYPE Ingenieros, S.A.
- Fecha: 05/11/2024
- Ámbito geográfico: Bolivia
- Divisa: BOB
- Costes indirectos: 3 %
- Gastos generales: 13 %
- Beneficio industrial: 6 %
- IVA: 13 %

## R Revestimientos y trasdosados

### RS Pisos

#### RSY Reparaciones

**RSY022** m² Consolidación de piso cerámico.
Consolidación de piso cerámico, en estado de conservación bueno, mediante aplicación de mineralizador de base hidrófuga transpirable como protector de superficie y una mano de cera natural de abeja como tratamiento protector y decorativo. Incluso limpieza, eliminación de incrustaciones mediante la utilización de escalpelo.
Incluye: Limpieza y preparación de la superficie soporte. Aplicación del mineralizador. Aplicación de una mano de acabado.
Criterio de medición de proyecto: Superficie medida según documentación gráfica de Proyecto.
Criterio de medición de obra: Se medirá la superficie realmente ejecutada según especificaciones de Proyecto.

| Código | Ud | Descripción | Rendimiento | Precio | Importe |
|---|---|---|---|---|---|
| mt08lim090a | kg | Cera natural de abeja, para encerado de pisos. (material) | 0.1 | 58.32 | 5.832 |
| mt27pfj150 | kg | Mineralizador de base hidrófuga transpirable. (material) | 0.15 | 50.84 | 7.626 |
| mt08aaa010a | m³ | Agua. (material) | 0.05 | 11.68 | 0.584 |
| mo020 | h | Especialista de construcción. (mano de obra) | 0.262 | 57.16 | 14.976 |
| mo113 | h | Ayudante 2ª de construcción. (mano de obra) | 0.131 | 41.17 | 5.393 |
| % | % | Herramienta menor | 2 % | 34.411 | 0.688 |
|  |  | Costes directos |  |  | 35.099 |

Residuos:
- colocación: mt08lim090a Cera natural de abeja, para encerado de pisos; factor de residuo 0.03

## Recursos

**mt08lim090a** kg Cera natural de abeja, para encerado de pisos
Datos técnicos: Coste energético 0.291 MJ; Emisión de CO2 0.014 kg; Código LER 17 09 04; Masa del elemento 1 kg; Volumen 0.000667 m3
Residuos:
- embalaje: re170203 Plástico. (componente de residuo); rendimiento 0.003 kg; Código LER 17 02 03; Masa del elemento 1 kg; Volumen 0.001667 m3

**mt08aaa010a** m³ Agua
Datos técnicos: Coste energético 60.000 MJ; Emisión de CO2 30.000 kg
