# Trampilla para cielo falso continuo de placas de yeso laminado. Sistema "KNAUF"

- Propiedad del archivo: CYPE Ingenieros S.A.
- Formato: FIEBDC-3/2016
- Programa: Generador de precios de la construcción. CYPE Ingenieros, S.A.
- Fecha: 05/04/2024
- Ámbito geográfico: Bolivia
- Divisa: BOB
- Costes indirectos: 3 %
- Gastos generales: 13 %
- Beneficio industrial: 6 %
- IVA: 13 %

## R Revestimientos y trasdosados

### RT Cielos falsos en interiores

#### RTC Continuos, de placas de yeso laminado

**RTC021** Ud Trampilla para cielo falso continuo de placas de yeso laminado. Sistema "KNAUF".
Trampilla de registro gama Metálica, Metálica blanca, sistema E104 "KNAUF", de 500x500 mm, formada por marco de aluminio y puerta de aluminio, para cielo falso continuo de placas de yeso laminado. Incluso accesorios de montaje.
Incluye: Marcado y corte de la placa de yeso laminado. Colocación de la trampilla. Resolución de encuentros y puntos singulares.
Criterio de medición de proyecto: Número de unidades previstas, según documentación gráfica de Proyecto.
Criterio de medición de obra: Se medirá el número de unidades realmente colocadas según especificaciones de Proyecto.

| Código | Ud | Descripción | Rendimiento | Precio | Importe |
|---|---|---|---|---|---|
| mt12ppk060cbcaad | Ud | Trampilla de registro gama Metálica, Metálica blanca, sistema E104 "KNAUF", de 500x500 mm, formada por marco de aluminio y puerta de aluminio. (material) | 1 | 319.27 | 319.270 |
| mo015 | h | Especialista en montaje de cielos falsos. (mano de obra) | 0.382 | 58.3 | 22.271 |
| mo082 | h | Ayudante 1ª en montaje de cielos falsos. (mano de obra) | 0.191 | 42.41 | 8.100 |
| % | % | Herramienta menor | 2 % | 349.641 | 6.993 |
|  |  | Costes directos |  |  | 356.634 |

Residuos:
- colocación: mt12ppk060cbcaad; factor de residuo 0.024

## Recursos

**mt12ppk060cbcaad** Ud Trampilla de registro gama Metálica
Datos técnicos: Coste energético 600.827 MJ; Emisión de CO2 44.205 kg; Código LER 17 04 02; Masa del elemento 5.36 kg; Volumen 0.003573 m3
Residuos:
- embalaje: re170203 Plástico. (componente de residuo); rendimiento 0.008 kg; Código LER 17 02 03; Masa del elemento 1 kg; Volumen 0.001667 m3
