# Trampilla para cielo falso continuo de placas de yeso laminado. Sistema "KNAUF"

- Propiedad del archivo: CYPE Ingenieros S.A.
- Formato: FIEBDC-3/2016
- Programa: Generador de precios de la construcción. CYPE Ingenieros, S.A.
- Fecha: 05/04/2024
- Ámbito geográfico: Bolivia
- Divisa: BOB
- Costes indirectos: 3 %
- Gastos generales: 13 %
- Beneficio industrial: 6 %
- IVA: 13 %

## R Revestimientos y trasdosados

### RT Cielos falsos en interiores

#### RTC Continuos, de placas de yeso laminado

**RTC021** Ud Trampilla para cielo falso continuo de placas de yeso laminado. Sistema "KNAUF".
Trampilla de registro gama Básica, Rondo, sistema E103 "KNAUF", de 500 mm de diámetro, formada por marco de aluminio y puerta de placa de yeso laminado (1 impregnada (H1), de 12,5 mm de espesor), para cielo falso continuo de placas de yeso laminado. Incluso accesorios de montaje.
Incluye: Marcado y corte de la placa de yeso laminado. Colocación de la trampilla. Resolución de encuentros y puntos singulares.
Criterio de medición de proyecto: Número de unidades previstas, según documentación gráfica de Proyecto.
Criterio de medición de obra: Se medirá el número de unidades realmente colocadas según especificaciones de Proyecto.

| Código | Ud | Descripción | Rendimiento | Precio | Importe |
|---|---|---|---|---|---|
| mt12ppk060akifbo | Ud | Trampilla de registro gama Básica, Rondo, sistema E103 "KNAUF", de 500 mm de diámetro, formada por marco de aluminio y puerta de placa de yeso laminado (1 impregnada (H1), de 12,5 mm de espesor). (material) | 1 | 1775.94 | 1775.940 |
| mo015 | h | Especialista en montaje de cielos falsos. (mano de obra) | 0.382 | 58.3 | 22.271 |
| mo082 | h | Ayudante 1ª en montaje de cielos falsos. (mano de obra) | 0.191 | 42.41 | 8.100 |
| % | % | Herramienta menor | 2 % | 1806.311 | 36.126 |
|  |  | Costes directos |  |  | 1842.437 |

## Recursos

**mt12ppk060akifbo** Ud Trampilla de registro gama Básica
Datos técnicos: Coste energético 103.707 MJ; Emisión de CO2 6.216 kg
Residuos:
- embalaje: re150101 Envases de papel y cartón. (componente de residuo); rendimiento 0.083 kg; Código LER 15 01 01; Masa del elemento 1 kg; Volumen 0.001333 m3
