# Trampilla para cielo falso continuo de placas de yeso laminado. Sistema "PLACO"

- Propiedad del archivo: CYPE Ingenieros S.A.
- Formato: FIEBDC-3/2016
- Programa: Generador de precios de la construcción. CYPE Ingenieros, S.A.
- Fecha: 05/04/2024
- Ámbito geográfico: Bolivia
- Divisa: BOB
- Costes indirectos: 3 %
- Gastos generales: 13 %
- Beneficio industrial: 6 %
- IVA: 13 %

## R Revestimientos y trasdosados

### RT Cielos falsos en interiores

#### RTC Continuos, de placas de yeso laminado

**RTC019** Ud Trampilla para cielo falso continuo de placas de yeso laminado. Sistema "PLACO".
Trampilla de registro de plástico color blanco, Plastictramp "PLACO", de 130x235 mm, formada por marco y puerta, para cielo falso continuo de placas de yeso laminado. Incluso accesorios de montaje.
Incluye: Marcado y corte de la placa de yeso laminado. Colocación de la trampilla. Resolución de encuentros y puntos singulares.
Criterio de medición de proyecto: Número de unidades previstas, según documentación gráfica de Proyecto.
Criterio de medición de obra: Se medirá el número de unidades realmente colocadas según especificaciones de Proyecto.

| Código | Ud | Descripción | Rendimiento | Precio | Importe |
|---|---|---|---|---|---|
| mt12plk080a | Ud | Trampilla de registro de plástico color blanco, Plastictramp "PLACO", de 130x235 mm, formada por marco y puerta. (material) | 1 | 91.48 | 91.480 |
| mo015 | h | Especialista en montaje de cielos falsos. (mano de obra) | 0.382 | 58.3 | 22.271 |
| mo082 | h | Ayudante 1ª en montaje de cielos falsos. (mano de obra) | 0.191 | 42.41 | 8.100 |
| % | % | Herramienta menor | 2 % | 121.851 | 2.437 |
|  |  | Costes directos |  |  | 124.288 |

## Recursos

**mt12plk080a** Ud Trampilla de registro de plástico color blanco, Plastictramp "PLACO", de 130x235 mm, formada por marco y puerta
Datos técnicos: Coste energético 96.919 MJ; Emisión de CO2 4.871 kg
Residuos:
- embalaje: re150101 Envases de papel y cartón. (componente de residuo); rendimiento 0.072 kg; Código LER 15 01 01; Masa del elemento 1 kg; Volumen 0.001333 m3
