# Trampilla para cielo falso continuo de placas de yeso laminado. Sistema "KNAUF"

- Propiedad del archivo: CYPE Ingenieros S.A.
- Formato: FIEBDC-3/2016
- Programa: Generador de precios de la construcción. CYPE Ingenieros, S.A.
- Fecha: 05/04/2024
- Ámbito geográfico: Bolivia
- Divisa: BOB
- Costes indirectos: 3 %
- Gastos generales: 13 %
- Beneficio industrial: 6 %
- IVA: 13 %

## R Revestimientos y trasdosados

### RT Cielos falsos en interiores

#### RTC Continuos, de placas de yeso laminado

**RTC021** Ud Trampilla para cielo falso continuo de placas de yeso laminado. Sistema "KNAUF".
Trampilla de registro gama Básica, Basic 12,5, sistema E102.a "KNAUF", de 200x200 mm, formada por marco de aluminio y puerta de placa de yeso laminado (1 impregnada (H1), de 12,5 mm de espesor), para cielo falso continuo de placas de yeso laminado. Incluso accesorios de montaje.
Incluye: Marcado y corte de la placa de yeso laminado. Colocación de la trampilla. Resolución de encuentros y puntos singulares.
Criterio de medición de proyecto: Número de unidades previstas, según documentación gráfica de Proyecto.
Criterio de medición de obra: Se medirá el número de unidades realmente colocadas según especificaciones de Proyecto.

| Código | Ud | Descripción | Rendimiento | Precio | Importe |
|---|---|---|---|---|---|
| mt12ppk060acdfba | Ud | Trampilla de registro gama Básica, Basic 12,5, sistema E102.a "KNAUF", de 200x200 mm, formada por marco de aluminio y puerta de placa de yeso laminado (1 impregnada (H1), de 12,5 mm de espesor). (material) | 1 | 179.39 | 179.390 |
| mo015 | h | Especialista en montaje de cielos falsos. (mano de obra) | 0.382 | 58.3 | 22.271 |
| mo082 | h | Ayudante 1ª en montaje de cielos falsos. (mano de obra) | 0.191 | 42.41 | 8.100 |
| % | % | Herramienta menor | 2 % | 209.761 | 4.195 |
|  |  | Costes directos |  |  | 213.956 |

## Recursos

**mt12ppk060acdfba** Ud Trampilla de registro gama Básica
Datos técnicos: Coste energético 31.137 MJ; Emisión de CO2 1.905 kg
Residuos:
- embalaje: re150101 Envases de papel y cartón. (componente de residuo); rendimiento 0.072 kg; Código LER 15 01 01; Masa del elemento 1 kg; Volumen 0.001333 m3
