# Frigorífico

- Propiedad del archivo: CYPE Ingenieros S.A.
- Formato: FIEBDC-3/2016
- Programa: Generador de precios de la construcción. CYPE Ingenieros, S.A.
- Fecha: 05/04/2024
- Ámbito geográfico: Bolivia
- Divisa: BOB
- Costes indirectos: 3 %
- Gastos generales: 13 %
- Beneficio industrial: 6 %
- IVA: 13 %

## S Señalización y equipamiento

### SC Cocinas/galerías

#### SCE Electrodomésticos

**SCE050** Ud Frigorífico.
Frigorífico de una puerta, de 600 mm de anchura, 1860 mm de altura y 650 mm de profundidad, acabado cromado mate, capacidad de los compartimentos del frigorífico 346 l, consumo de energía anual 116 kWh, índice de eficiencia energética EEI entre 80 y 100, emisión de ruido aéreo entre 36 y 42 dBA.
Incluye: Replanteo. Colocación del aparato. Conexión a la red eléctrica. Comprobación de su correcto funcionamiento.
Criterio de medición de proyecto: Número de unidades previstas, según documentación gráfica de Proyecto.
Criterio de medición de obra: Se medirá el número de unidades realmente colocadas según especificaciones de Proyecto.

| Código | Ud | Descripción | Rendimiento | Precio | Importe |
|---|---|---|---|---|---|
| mt32fri040Ab | Ud | Frigorífico de una puerta, de 600 mm de anchura, 1860 mm de altura y 650 mm de profundidad, acabado cromado mate, capacidad de los compartimentos del frigorífico 346 l, consumo de energía anual 116 kWh, índice de eficiencia energética EEI entre 80 y 100, emisión de ruido aéreo entre 36 y 42 dBA. (material) | 1 | 6524.14 | 6524.140 |
| mo003 | h | Especialista electricista. (mano de obra) | 0.366 | 58.3 | 21.338 |
| % | % | Herramienta menor | 2 % | 6545.478 | 130.910 |
|  |  | Costes directos |  |  | 6676.388 |

## Recursos

**mt32fri040Ab** Ud Frigorífico de una puerta
Datos técnicos: Coste energético 1878.338 MJ; Emisión de CO2 77.606 kg
Residuos:
- embalaje: re150101 Envases de papel y cartón. (componente de residuo); rendimiento 1.5 kg; Código LER 15 01 01; Masa del elemento 1 kg; Volumen 0.001333 m3
- embalaje: re170604 Materiales de aislamiento distintos de los especificados en los códigos 17 06 01 y 17 06 03. (componente de residuo); rendimiento 0.075 kg; Código LER 17 06 04; Masa del elemento 1 kg; Volumen 0.001667 m3
