# Tope para puerta interior. Colocación en el suelo

- Propiedad del archivo: CYPE Ingenieros S.A.
- Formato: FIEBDC-3/2016
- Programa: Generador de precios de la construcción. CYPE Ingenieros, S.A.
- Fecha: 05/04/2024
- Ámbito geográfico: Bolivia
- Divisa: BOB
- Costes indirectos: 3 %
- Gastos generales: 13 %
- Beneficio industrial: 6 %
- IVA: 13 %

## S Señalización y equipamiento

### SD Protecciones

#### SDO Protectores para puertas

**SDO010** Ud Tope para puerta interior. Colocación en el suelo.
Tope para puerta interior, tipo magnético, para colocación en el suelo, imitación madera, fijado mediante adhesivo de poliuretano.
Incluye: Replanteo. Montaje y fijación.
Criterio de medición de proyecto: Número de unidades previstas, según documentación gráfica de Proyecto.
Criterio de medición de obra: Se medirá el número de unidades realmente colocadas según especificaciones de Proyecto.

| Código | Ud | Descripción | Rendimiento | Precio | Importe |
|---|---|---|---|---|---|
| mt53pdi050gf | Ud | Tope para puerta interior, tipo magnético, para colocación en el suelo, imitación madera. (material) | 1 | 41.1 | 41.100 |
| mt47adc110a | kg | Adhesivo especial de poliuretano bicomponente. (material) | 0.005 | 41.99 | 0.210 |
| mo080 | h | Ayudante 1ª en montaje. (mano de obra) | 0.059 | 42.41 | 2.502 |
| % | % | Herramienta menor | 2 % | 43.812 | 0.876 |
|  |  | Costes directos |  |  | 44.688 |

Residuos:
- colocación: mt47adc110a Adhesivo especial de poliuretano bicomponente; factor de residuo 0.038685

## Recursos

**mt53pdi050gf** Ud Tope para puerta interior, tipo magnético, para colocación en el suelo, imitación madera
Datos técnicos: Coste energético 3.751 MJ; Emisión de CO2 0.019 kg
Residuos:
- embalaje: re170203 Plástico. (componente de residuo); rendimiento 0.01 kg; Código LER 17 02 03; Masa del elemento 1 kg; Volumen 0.001667 m3

**mt47adc110a** kg Adhesivo especial de poliuretano bicomponente
Datos técnicos: Coste energético 144.471 MJ; Emisión de CO2 7.014 kg; Código LER 17 09 04; Masa del elemento 1 kg; Volumen 0.000667 m3
Residuos:
- embalaje: re170203 Plástico; rendimiento 0.003 kg
