# Tope protector de manos para puerta interior. Colocación en la hoja de la puerta

- Propiedad del archivo: CYPE Ingenieros S.A.
- Formato: FIEBDC-3/2016
- Programa: Generador de precios de la construcción. CYPE Ingenieros, S.A.
- Fecha: 05/04/2024
- Ámbito geográfico: Bolivia
- Divisa: BOB
- Costes indirectos: 3 %
- Gastos generales: 13 %
- Beneficio industrial: 6 %
- IVA: 13 %

## S Señalización y equipamiento

### SD Protecciones

#### SDO Protectores para puertas

**SDO012** Ud Tope protector de manos para puerta interior. Colocación en la hoja de la puerta.
Tope protector de manos para puerta interior, de espuma de polietileno de alta densidad, con forma de U, de 11x3 cm y 3 cm de espesor, para colocar a presión en la hoja de la puerta.
Incluye: Montaje.
Criterio de medición de proyecto: Número de unidades previstas, según documentación gráfica de Proyecto.
Criterio de medición de obra: Se medirá el número de unidades realmente colocadas según especificaciones de Proyecto.

| Código | Ud | Descripción | Rendimiento | Precio | Importe |
|---|---|---|---|---|---|
| mt53pdi051a | Ud | Tope protector de manos para puerta interior, de espuma de polietileno de alta densidad, con forma de U, de 11x3 cm y 3 cm de espesor, color azul, para colocar a presión en la hoja de la puerta. (material) | 1 | 19.45 | 19.450 |
| mo080 | h | Ayudante 1ª en montaje. (mano de obra) | 0.059 | 42.41 | 2.502 |
| % | % | Herramienta menor | 2 % | 21.952 | 0.439 |
|  |  | Costes directos |  |  | 22.391 |

Residuos:
- colocación: mt53pdi051a; factor de residuo 0.03

## Recursos

**mt53pdi051a** Ud Tope protector de manos para puerta interior
Datos técnicos: Coste energético 0.548 MJ; Emisión de CO2 0.019 kg; Código LER 17 06 04; Masa del elemento 0.004 kg; Volumen 0.000007 m3
