# Toallero de barra, de acero inoxidable AISI 304, acabado satinado, de 610x140 mm. Fijación al soporte con las sujeciones suministradas por el fabricante

- Propiedad del archivo: CYPE INGENIEROS, S.A.
- Formato: FIEBDC-3/2002
- Ámbito geográfico: Bolivia
- Divisa: BOB
- Costes indirectos: 3.00 %
- Gastos generales: 13.00 %
- Beneficio industrial: 6.00 %
- IVA: 13.00 %

**SMA045** Ud Toallero de barra, de acero inoxidable AISI 304, acabado satinado, de 610x140 mm. Fijación al soporte con las sujeciones suministradas por el fabricante.
Toallero de barra, de acero inoxidable AISI 304, acabado satinado, de 610x140 mm. Fijación al soporte con las sujeciones suministradas por el fabricante.
Incluye: Replanteo. Colocación y fijación.
Criterio de medición de proyecto: Número de unidades previstas, según documentación gráfica de Proyecto.
Criterio de medición de obra: Se medirá el número de unidades realmente colocadas según especificaciones de Proyecto.

| Código | Ud | Descripción | Rendimiento | Precio | Importe |
|---|---|---|---|---|---|
| mt31abp061fe | Ud | Toallero de barra, de acero inoxidable AISI 304, acabado satinado, de 610x140 mm. (material) | 1.000 | 619.52 | 619.52 |
| mo107 | h | Ayudante 1ª de plomero. (mano de obra) | 0.256 | 29.90 | 7.65 |
| % | % | Herramienta menor | 2 % | 627.17 | 12.54 |
|  |  | Costes directos |  |  | 639.71 |
