# Secador de manos

- Propiedad del archivo: CYPE Ingenieros S.A.
- Formato: FIEBDC-3/2016
- Programa: Generador de precios de la construcción. CYPE Ingenieros, S.A.
- Fecha: 05/04/2024
- Ámbito geográfico: Bolivia
- Divisa: BOB
- Costes indirectos: 3 %
- Gastos generales: 13 %
- Beneficio industrial: 6 %
- IVA: 13 %

## S Señalización y equipamiento

### SM Baños

#### SMB Secadores de manos

**SMB010** Ud Secador de manos.
Secamanos eléctrico, de 2200 W de potencia calorífica, con carcasa de aluminio, acabado con pintura epoxi de color blanco, con interruptor óptico por aproximación de las manos, de 330x175x220 mm. Incluso elementos de fijación.
Incluye: Replanteo. Colocación y fijación. Conexión a la red eléctrica. Comprobación de su correcto funcionamiento.
Criterio de medición de proyecto: Número de unidades previstas, según documentación gráfica de Proyecto.
Criterio de medición de obra: Se medirá el número de unidades realmente colocadas según especificaciones de Proyecto.

| Código | Ud | Descripción | Rendimiento | Precio | Importe |
|---|---|---|---|---|---|
| mt31abp121a | Ud | Secamanos eléctrico, de 2200 W de potencia calorífica, con carcasa de aluminio, acabado con pintura epoxi de color blanco, con interruptor óptico por aproximación de las manos, de 330x175x220 mm. (material) | 1 | 3062.75 | 3062.750 |
| mo107 | h | Ayudante 1ª de plomero. (mano de obra) | 0.312 | 42.33 | 13.207 |
| % | % | Herramienta menor | 2 % | 3075.957 | 61.519 |
|  |  | Costes directos |  |  | 3137.476 |
