# Dosificador mural de jabón líquido

- Propiedad del archivo: CYPE Ingenieros S.A.
- Formato: FIEBDC-3/2016
- Programa: Generador de precios de la construcción. CYPE Ingenieros, S.A.
- Fecha: 05/04/2024
- Ámbito geográfico: Bolivia
- Divisa: BOB
- Costes indirectos: 3 %
- Gastos generales: 13 %
- Beneficio industrial: 6 %
- IVA: 13 %

## S Señalización y equipamiento

### SM Baños

#### SMD Dosificadores de jabón

**SMD010** Ud Dosificador mural de jabón líquido.
Dosificador de jabón líquido electrónico con disposición mural, de 1 l de capacidad, carcasa de ABS, color blanco, de 270x110x110 mm, con cierre mediante cerradura y llave.
Incluye: Replanteo. Colocación y fijación.
Criterio de medición de proyecto: Número de unidades previstas, según documentación gráfica de Proyecto.
Criterio de medición de obra: Se medirá el número de unidades realmente colocadas según especificaciones de Proyecto.

| Código | Ud | Descripción | Rendimiento | Precio | Importe |
|---|---|---|---|---|---|
| mt31abp020xhg | Ud | Dosificador de jabón líquido electrónico con disposición mural, de 1 l de capacidad, carcasa de ABS, color blanco, de 270x110x110 mm, con cierre mediante cerradura y llave. (material) | 1 | 1560.75 | 1560.750 |
| mo107 | h | Ayudante 1ª de plomero. (mano de obra) | 0.249 | 42.33 | 10.540 |
| % | % | Herramienta menor | 2 % | 1571.290 | 31.426 |
|  |  | Costes directos |  |  | 1602.716 |
