# Dispensador de aromas

- Propiedad del archivo: CYPE Ingenieros S.A.
- Formato: FIEBDC-3/2016
- Programa: Generador de precios de la construcción. CYPE Ingenieros, S.A.
- Fecha: 05/11/2024
- Ámbito geográfico: Bolivia
- Divisa: BOB
- Costes indirectos: 3 %
- Gastos generales: 13 %
- Beneficio industrial: 6 %
- IVA: 13 %

## S Señalización y equipamiento

### SM Baños

#### SMF Dispensadores ambientales

**SMF010** Ud Dispensador de aromas.
Dispensador ambiental electrónico, con pulsador on/off, led indicador de carga de aerosol, led indicador de batería y sensor de luz, de polipropileno blanco y azul, de 240x86x85 mm. Totalmente montado.
Incluye: Replanteo y trazado en el paramento de la situación del accesorio. Colocación y fijación de los accesorios de soporte.
Criterio de medición de proyecto: Número de unidades previstas, según documentación gráfica de Proyecto.
Criterio de medición de obra: Se medirá el número de unidades realmente colocadas según especificaciones de Proyecto.

| Código | Ud | Descripción | Rendimiento | Precio | Importe |
|---|---|---|---|---|---|
| mt31abn070a | Ud | Dispensador ambiental electrónico, con pulsador on/off, led indicador de carga de aerosol, led indicador de batería y sensor de luz, de polipropileno blanco y azul, de 240x86x85 mm. (material) | 1 | 386.01 | 386.010 |
| mo107 | h | Ayudante 1ª de plomero. (mano de obra) | 0.187 | 42.65 | 7.976 |
| % | % | Herramienta menor | 2 % | 393.986 | 7.880 |
|  |  | Costes directos |  |  | 401.866 |

## Recursos

**mt31abn070a** Ud Dispensador ambiental electrónico
Datos técnicos: Coste energético 43.716 MJ; Emisión de CO2 1.429 kg
Residuos:
- embalaje: re150101 Envases de papel y cartón. (componente de residuo); rendimiento 0.072 kg; Código LER 15 01 01; Masa del elemento 1 kg; Volumen 0.001333 m3
