# Mesón de gres porcelánico

- Propiedad del archivo: CYPE Ingenieros S.A.
- Formato: FIEBDC-3/2016
- Programa: Generador de precios de la construcción. CYPE Ingenieros, S.A.
- Fecha: 05/11/2024
- Ámbito geográfico: Bolivia
- Divisa: BOB
- Costes indirectos: 3 %
- Gastos generales: 13 %
- Beneficio industrial: 6 %
- IVA: 13 %

## S Señalización y equipamiento

### SN Mesones

#### SNG Cerámicas

**SNG010** Ud Mesón de gres porcelánico.
Mesón de gres porcelánico, de 10 mm de espesor, 350 cm de longitud y 60 cm de anchura, canto con faldón frontal a inglete de 3 cm de ancho, y formación de 1 hueco. Incluso replanteo; soportes y anclajes de acero galvanizado; resolución de esquinas, ángulos, cantos y remates; uniones entre piezas y encuentros con paramentos, sellados con silicona; nivelado y acuñado; eliminación de restos y limpieza.
Incluye: Replanteo y trazado del mesón. Colocación y fijación de los soportes y anclajes. Colocación, ajuste y fijación de las piezas que componen el mesón. Fijación del faldón a el mesón.
Criterio de medición de proyecto: Número de unidades previstas, según documentación gráfica de Proyecto. No se han duplicado esquinas en la medición de la longitud del mesón.
Criterio de medición de obra: Se medirá el número de unidades realmente ejecutadas según especificaciones de Proyecto.

| Código | Ud | Descripción | Rendimiento | Precio | Importe |
|---|---|---|---|---|---|
| mt19egl030a | m² | Mesón de gres porcelánico, de 10 mm de espesor. (material) | 2.315 | 792.58 | 1834.823 |
| mt19ewa030sec | m | Formación de canto con faldón frontal colocado a inglete de 3 cm, en mesón cerámica, sin incluir el precio del faldón. (material) | 4.7 | 137.63 | 646.861 |
| mt19ewa010o | Ud | Formación de hueco, en mesón de gres porcelánico. (material) | 1 | 302.89 | 302.890 |
| mt19ewa020 | Ud | Material auxiliar para anclaje de mesón. (material) | 3.5 | 97.26 | 340.410 |
| mt19egl035 | l | Masilla para uso interior, de color a elegir, de alta elasticidad y consistencia tras el endurecimiento, para aplicar como adhesivo de fijación y rejuntado de elementos de gres porcelánico. (material) | 0.047 | 133.51 | 6.275 |
| mo011 | h | Especialista en montaje. (mano de obra) | 5.76 | 58.74 | 338.342 |
| mo080 | h | Ayudante 1ª en montaje. (mano de obra) | 5.998 | 42.73 | 256.295 |
| % | % | Herramienta menor | 2 % | 3725.896 | 74.518 |
|  |  | Costes directos |  |  | 3800.414 |

Residuos:
- colocación: mt19egl030a Mesón de gres porcelánico, de 10 mm de espesor; factor de residuo 0.0145528

## Recursos

**mt19egl030a** m² Mesón de gres porcelánico, de 10 mm de espesor
Datos técnicos: Coste energético 293.592 MJ; Emisión de CO2 14.368 kg; Código LER 17 01 03; Masa del elemento 25 kg; Volumen 0.02 m3
Residuos:
- embalaje: re150101 Envases de papel y cartón. (componente de residuo); rendimiento 0.211 kg; Código LER 15 01 01; Masa del elemento 1 kg; Volumen 0.001333 m3
- embalaje: re170201 Madera. (componente de residuo); rendimiento 0.033 kg; Código LER 17 02 01; Masa del elemento 1 kg; Volumen 0.000909 m3
