# Separador de grasas de acero inoxidable

- Propiedad del archivo: CYPE Ingenieros S.A.
- Formato: FIEBDC-3/2016
- Programa: Generador de precios de la construcción. CYPE Ingenieros, S.A.
- Fecha: 05/04/2024
- Ámbito geográfico: Bolivia
- Divisa: BOB
- Costes indirectos: 3 %
- Gastos generales: 13 %
- Beneficio industrial: 6 %
- IVA: 13 %

## U Urbanización interior de la parcela

### US Depuración de aguas residuales domésticas

#### USA Accesorios

**USA020** Ud Separador de grasas de acero inoxidable.
Separador de grasas de acero inoxidable AISI 304, de 118 litros, de 1,75 litros/s de caudal máximo de aguas grises y de 750x350x450 mm, con tapa, cesta de desbaste extraíble, llave de vaciado, boca de entrada y boca de salida de 90 mm de diámetro.
Incluye: Replanteo. Colocación. Conexionado y comprobación de su correcto funcionamiento.
Criterio de medición de proyecto: Número de unidades previstas, según documentación gráfica de Proyecto.
Criterio de medición de obra: Se medirá el número de unidades realmente ejecutadas según especificaciones de Proyecto.

| Código | Ud | Descripción | Rendimiento | Precio | Importe |
|---|---|---|---|---|---|
| mt46fgp100c | Ud | Separador de grasas de acero inoxidable AISI 304, de 118 litros, de 1,75 litros/s de caudal máximo de aguas grises y de 750x350x450 mm, con tapa, cesta de desbaste extraíble, llave de vaciado, boca de entrada y boca de salida de 90 mm de diámetro, para instalación bajo mesón. (material) | 1 | 19030.02 | 19030.020 |
| mo008 | h | Especialista plomero. (mano de obra) | 0.617 | 58.3 | 35.971 |
| mo107 | h | Ayudante 1ª de plomero. (mano de obra) | 0.617 | 42.33 | 26.118 |
| % | % | Herramienta menor | 2 % | 19092.109 | 381.842 |
|  |  | Costes directos |  |  | 19473.951 |

## Recursos

**mt46fgp100c** Ud Separador de grasas de acero inoxidable AISI 304
Datos técnicos: Coste energético 5859.390 MJ; Emisión de CO2 864.353 kg
Residuos:
- embalaje: re150101 Envases de papel y cartón. (componente de residuo); rendimiento 3.945 kg; Código LER 15 01 01; Masa del elemento 1 kg; Volumen 0.001333 m3
