# Estación depuradora biológica

- Propiedad del archivo: CYPE Ingenieros S.A.
- Formato: FIEBDC-3/2016
- Programa: Generador de precios de la construcción. CYPE Ingenieros, S.A.
- Fecha: 05/04/2024
- Ámbito geográfico: Bolivia
- Divisa: BOB
- Costes indirectos: 3 %
- Gastos generales: 13 %
- Beneficio industrial: 6 %
- IVA: 13 %

## U Urbanización interior de la parcela

### US Depuración de aguas residuales domésticas

#### USE Estaciones depuradoras

**USE012** Ud Estación depuradora biológica.
Estación depuradora biológica de aguas residuales, tecnología VFL, capacidad para 5 a 15 usuarios (H.E.), carga media de materia orgánica contaminante (DBO5) de 0,72 kg/día y caudal máximo de agua depurada de 1800 litros/día, equipada con un reactor biológico tipo AT y un compresor. Totalmente instalada y en funcionamiento, sin incluir la excavación, la nivelación ni el relleno del trasdós.
Incluye: Replanteo. Colocación de la estación depuradora. Conexionado con las redes de conducción de agua, de evacuación y eléctrica. Puesta en marcha.
Criterio de medición de proyecto: Número de unidades previstas, según documentación gráfica de Proyecto.
Criterio de medición de obra: Se medirá el número de unidades realmente ejecutadas según especificaciones de Proyecto.

| Código | Ud | Descripción | Rendimiento | Precio | Importe |
|---|---|---|---|---|---|
| mt46edb010e | Ud | Estación depuradora biológica de aguas residuales, tecnología VFL, capacidad para 5 a 15 usuarios (H.E.), carga media de materia orgánica contaminante (DBO5) de 0,72 kg/día y caudal máximo de agua depurada de 1800 litros/día, equipada con un reactor biológico tipo AT y un compresor. (material) | 1 | 63107.52 | 63107.520 |
| mo008 | h | Especialista plomero. (mano de obra) | 3.699 | 58.3 | 215.652 |
| mo107 | h | Ayudante 1ª de plomero. (mano de obra) | 3.699 | 42.33 | 156.579 |
| mo003 | h | Especialista electricista. (mano de obra) | 2.466 | 58.3 | 143.768 |
| mo102 | h | Ayudante 1ª de electricista. (mano de obra) | 2.466 | 42.33 | 104.386 |
| % | % | Herramienta menor | 2 % | 63727.905 | 1274.558 |
|  |  | Costes directos |  |  | 65002.463 |

## Recursos

**mt46edb010e** Ud Estación depuradora biológica de aguas residuales
Datos técnicos: Coste energético 46593.646 MJ; Emisión de CO2 1652.473 kg
Residuos:
- embalaje: re150101 Envases de papel y cartón. (componente de residuo); rendimiento 0.086 kg; Código LER 15 01 01; Masa del elemento 1 kg; Volumen 0.001333 m3
