# Reparación de áreas asfaltadas, con mortero asfáltico

- Propiedad del archivo: CYPE Ingenieros S.A.
- Formato: FIEBDC-3/2016
- Programa: Generador de precios de la construcción. CYPE Ingenieros, S.A.
- Fecha: 08/11/2025
- Ámbito geográfico: Bolivia
- Divisa: BOB
- Costes indirectos: 3 %
- Gastos generales: 13 %
- Beneficio industrial: 6 %
- IVA: 13 %

## U Urbanización interior de la parcela

### UY Reparaciones

#### UYP Áreas públicas

**UYP020** m² Reparación de áreas asfaltadas, con mortero asfáltico.
Reparación de áreas asfaltadas (viales, zanjas, tapas de alcantarillas, etc.), con mortero asfáltico de endurecimiento en frío bajo la acción del tráfico, aplicado manualmente, en capa de 20 mm de espesor medio.
Criterio de valoración económica: El precio no incluye la preparación del soporte.
Incluye: Aplicación del mortero con paleta o llana. Compactación manual de la capa de mortero.
Criterio de medición de proyecto: Superficie medida según documentación gráfica de Proyecto.
Criterio de medición de obra: Se medirá la superficie realmente ejecutada según especificaciones de Proyecto.

| Código | Ud | Descripción | Rendimiento | Precio | Importe |
|---|---|---|---|---|---|
| mt09reh097a | kg | Mortero asfáltico de endurecimiento en frío, listo para su uso, compuesto por betunes y agregados de granulometría seleccionada, para la reparación de superficies asfaltadas. (material) | 40 | 11.17 | 446.800 |
| mo041 | h | Especialista de construcción civil. (mano de obra) | 0.252 | 59.67 | 15.037 |
| % | % | Herramienta menor | 2 % | 461.837 | 9.237 |
|  |  | Costes directos |  |  | 471.074 |

Residuos:
- colocación: mt09reh097a; factor de residuo 0.007

## Recursos

**mt09reh097a** kg Mortero asfáltico de endurecimiento en frío
Datos técnicos: Coste energético 3.024 MJ; Emisión de CO2 0.020 kg; Código LER 17 03 02; Masa del elemento 1 kg; Volumen 0.001 m3
