# Ensayo de revestimiento cerámico

- Propiedad del archivo: CYPE Ingenieros S.A.
- Formato: FIEBDC-3/2016
- Programa: Generador de precios de la construcción. CYPE Ingenieros, S.A.
- Fecha: 05/11/2024
- Ámbito geográfico: Bolivia
- Divisa: BOB
- Costes indirectos: 3 %
- Gastos generales: 13 %
- Beneficio industrial: 6 %
- IVA: 13 %

## X Control de calidad y ensayos

### XL Materiales cerámicos

#### XLR Revestimientos

**XLR010** Ud Ensayo de revestimiento cerámico.
Ensayos a realizar en laboratorio acreditado en el área técnica correspondiente, sobre una muestra de revestimiento cerámico, tomada en obra, para la determinación de las siguientes características: características dimensionales y aspecto superficial según ISO 10545-2. Incluso desplazamiento a obra e informe de resultados.
Incluye: Desplazamiento a obra. Toma de muestras. Realización de ensayos. Redacción de informe de los resultados de los ensayos realizados.
Criterio de medición de proyecto: Ensayo a realizar, según documentación del Plan de control de calidad.

| Código | Ud | Descripción | Rendimiento | Precio | Importe |
|---|---|---|---|---|---|
| mt49des010 | Ud | Repercusión de desplazamiento a obra para la toma de muestras. (material) | 1 | 5.79 | 5.790 |
| mt49bac020 | Ud | Toma en obra de muestras de revestimiento cerámico cuyo peso no exceda de 50 kg. (material) | 1 | 250.53 | 250.530 |
| mt49bac060 | Ud | Ensayo para determinar las características dimensionales y el aspecto superficial de una muestra de revestimiento cerámico, según ISO 10545-2. (material) | 1 | 1238 | 1238.000 |
| mt49bac030 | Ud | Informe de resultados de los ensayos realizados sobre una muestra de revestimiento cerámico. (material) | 1 | 751.58 | 751.580 |
| % | % | Herramienta menor | 2 % | 2245.900 | 44.918 |
|  |  | Costes directos |  |  | 2290.818 |
