# Tetrápodo

- Propiedad del archivo: CYPE Ingenieros S.A.
- Formato: FIEBDC-3/2016
- Programa: Generador de precios de la construcción. CYPE Ingenieros, S.A.
- Fecha: 05/04/2024
- Ámbito geográfico: Bolivia
- Divisa: BOB
- Costes indirectos: 3 %
- Gastos generales: 13 %
- Beneficio industrial: 6 %
- IVA: 13 %

## Y Seguridad y salud

### YS Señalización provisional de obras

#### YSB Balizamiento

**YSB120** Ud Tetrápodo.
Cono tetrápodo de balizamiento reflectante de 50 cm de altura, de 1 pieza de polietileno, con 4 bandas reflectantes y retrorreflectancia nivel 2 (H.I.), amortizable en 10 usos. Incluso mantenimiento en condiciones seguras durante todo el periodo de tiempo que se requiera y desmontaje.
Incluye: Colocación y comprobación. Desmontaje posterior. Transporte hasta el lugar de almacenaje o retirada a contenedor.
Criterio de medición de proyecto: Número de unidades previstas, según Estudio o Estudio Básico de Seguridad y Salud.
Criterio de medición de obra: Se medirá el número de unidades realmente colocadas según especificaciones de Estudio o Estudio Básico de Seguridad y Salud.

| Código | Ud | Descripción | Rendimiento | Precio | Importe |
|---|---|---|---|---|---|
| mt50bal035a | Ud | Cono tetrápodo de balizamiento reflectante de 50 cm de altura, de 1 pieza de polietileno, con 4 bandas reflectantes y retrorreflectancia nivel 2 (H.I.). (material) | 0.1 | 210.53 | 21.053 |
| mo120 | h | Peón Seguridad y Salud. (mano de obra) | 0.026 | 40.86 | 1.062 |
| % | % | Herramienta menor | 2 % | 22.115 | 0.442 |
|  |  | Costes directos |  |  | 22.557 |

Residuos:
- colocación: mt50bal035a; factor de residuo 1

## Recursos

**mt50bal035a** Ud Cono tetrápodo de balizamiento reflectante de 50 cm de altura
Datos técnicos: Coste energético 68.520 MJ; Emisión de CO2 2.430 kg; Código LER 17 02 03; Masa del elemento 0.5 kg; Volumen 0.000833 m3
