# Encuentro de cubierta plana transitable, ventilada con sumidero. Impermeabilización con láminas de poliolefinas

- Propiedad del archivo: CYPE Ingenieros S.A.
- Formato: FIEBDC-3/2016
- Programa: Generador de precios de la construcción. CYPE Ingenieros, S.A.
- Fecha: 30/10/2024
- Ámbito geográfico: Bolivia
- Divisa: BOB
- Costes indirectos: 3 %
- Gastos generales: 13 %
- Beneficio industrial: 6 %
- IVA: 13 %

## Q Cubiertas

### QB Planas transitables, ventiladas

#### QBF Puntos singulares

**QBF031** Ud Encuentro de cubierta plana transitable, ventilada con sumidero. Impermeabilización con láminas de poliolefinas.
Encuentro de cubierta plana transitable, ventilada, con piso fijo, tipo convencional con sumidero de salida vertical, realizando un rebaje en el soporte alrededor del sumidero, en el que se recibirá la impermeabilización compuesta por: kit Dry Sumi56 100 V "REVESTECH", formado por lámina impermeabilizante flexible tipo EVAC de 750x750 mm compuesta de una doble hoja de poliolefina termoplástica con acetato de vinil etileno, con ambas caras revestidas de fibras de poliéster no tejidas, de 0,52 mm de espesor y 335 g/m², con unión termosellada a el sumidero sifónico de PVC de salida vertical de 40 mm de diámetro, con rejilla para empotrar de polipropileno de 100x100 mm, lámina impermeabilizante fijada al soporte en toda su superficie con adhesivo a base de poliuretano, Seal Plus.
Incluye: Ejecución de rebaje del soporte alrededor del sumidero. Limpieza y preparación de la superficie. Colocación del sumidero. Colocación de la pieza de refuerzo con adhesivo. Colocación de la rejilla.
Criterio de medición de proyecto: Número de unidades previstas, según documentación gráfica de Proyecto.
Criterio de medición de obra: Se medirá el número de unidades realmente ejecutadas según especificaciones de Proyecto.

| Código | Ud | Descripción | Rendimiento | Precio | Importe |
|---|---|---|---|---|---|
| mt15rev170c | kg | Adhesivo a base de poliuretano, Seal Plus "REVESTECH", color marrón, para el sellado de juntas. (material) | 1 | 169.45 | 169.450 |
| mt15rev020aa | Ud | Kit Dry Sumi56 100 V "REVESTECH", formado por lámina impermeabilizante flexible tipo EVAC de 750x750 mm compuesta de una doble hoja de poliolefina termoplástica con acetato de vinil etileno, con ambas caras revestidas de fibras de poliéster no tejidas, de 0,52 mm de espesor y 335 g/m², con unión termosellada a el sumidero sifónico de PVC de salida vertical de 40 mm de diámetro, con rejilla para empotrar de polipropileno de 100x100 mm, para impermeabilización y desagüe de cubiertas. (material) | 1 | 582.75 | 582.750 |
| mo029 | h | Especialista aplicador de láminas impermeabilizantes. (mano de obra) | 0.337 | 57.16 | 19.263 |
| mo067 | h | Ayudante 1ª aplicador de láminas impermeabilizantes. (mano de obra) | 0.337 | 42.73 | 14.400 |
| mo008 | h | Especialista plomero. (mano de obra) | 0.566 | 58.74 | 33.247 |
| % | % | Herramienta menor | 2 % | 819.110 | 16.382 |
|  |  | Costes directos |  |  | 835.492 |

Residuos:
- colocación: mt15rev170c Adhesivo a base de poliuretano, Seal Plus "REVESTECH", color marrón, para el sellado de juntas; factor de residuo 0.03
- colocación: mt15rev020aa; factor de residuo 0.07

## Recursos

**mt15rev170c** kg Adhesivo a base de poliuretano, Seal Plus "REVESTECH", color marrón, para el sellado de juntas
Datos técnicos: Coste energético 144.209 MJ; Emisión de CO2 7.002 kg; Código LER 17 09 04; Masa del elemento 1 kg; Volumen 0.000667 m3
Residuos:
- embalaje: re150104 Envases metálicos. (componente de residuo); rendimiento 0.003 kg; Código LER 15 01 04; Masa del elemento 1 kg; Volumen 0.001667 m3

**mt15rev020aa** Ud Kit Dry Sumi56 100 V "REVESTECH"
Datos técnicos: Coste energético 18.407 MJ; Emisión de CO2 0.914 kg; Código LER 17 02 03; Masa del elemento 0.19 kg; Volumen 0.000317 m3
