# Papelera de polietileno

- Propiedad del archivo: CYPE INGENIEROS, S.A.
- Formato: FIEBDC-3/2002
- Ámbito geográfico: Bolivia
- Divisa: BOB
- Costes indirectos: 3.00 %
- Gastos generales: 13.00 %
- Beneficio industrial: 6.00 %
- IVA: 13.00 %

## T Equipamiento urbano

### TM Mobiliario urbano

#### TME Papeleras

**TME030** Ud Papelera de polietileno.
Papelera modelo Cylindre "SANTA & COLE", de 27 cm de diámetro, 84 cm de altura y 36 litros de capacidad, con cuerpo de polietileno estriado color negro y base de hormigón, fijada a una superficie soporte con elementos de anclaje.
Criterio de valoración económica: El precio no incluye la superficie soporte.
Incluye: Replanteo. Montaje. Eliminación y limpieza del material sobrante.
Criterio de medición de proyecto: Número de unidades previstas, según documentación gráfica de Proyecto.
Criterio de medición de obra: Se medirá el número de unidades realmente ejecutadas según especificaciones de Proyecto.

| Código | Ud | Descripción | Rendimiento | Precio | Importe |
|---|---|---|---|---|---|
| mt52psc050a | Ud | Papelera modelo Cylindre "SANTA & COLE", de 27 cm de diámetro, 84 cm de altura y 36 litros de capacidad, con cuerpo de polietileno estriado color negro y base de hormigón, incluso cubeta interior de acero galvanizado y pernos de anclaje. (material) | 1.000 | 3728.12 | 3728.12 |
| mt09reh330 | kg | Mortero de resina epoxi con arena de sílice, de endurecimiento rápido, para relleno de anclajes. (material) | 0.200 | 38.51 | 7.70 |
| mo041 | h | Especialista de construcción civil. (mano de obra) | 0.339 | 57.16 | 19.38 |
| mo087 | h | Ayudante 1ª de construcción civil. (mano de obra) | 0.339 | 42.73 | 14.49 |
| % | % | Herramienta menor | 2 % | 3769.69 | 75.39 |
|  |  | Costes directos |  |  | 3845.08 |
