# Jardinera de acero inoxidable

- Propiedad del archivo: CYPE INGENIEROS, S.A.
- Formato: FIEBDC-3/2002
- Ámbito geográfico: Bolivia
- Divisa: BOB
- Costes indirectos: 3.00 %
- Gastos generales: 13.00 %
- Beneficio industrial: 6.00 %
- IVA: 13.00 %

## T Equipamiento urbano

### TM Mobiliario urbano

#### TMJ Jardineras

**TMJ020** Ud Jardinera de acero inoxidable.
Jardinera modelo Plaza "SANTA & COLE", de 120x120x80 cm, con paneles de acero inoxidable AISI 304 y estructura de perfiles de acero con protección antioxidante y pintura de color negro.
Incluye: Colocación de la jardinera. Eliminación y limpieza del material sobrante.
Criterio de medición de proyecto: Número de unidades previstas, según documentación gráfica de Proyecto.
Criterio de medición de obra: Se medirá el número de unidades realmente ejecutadas según especificaciones de Proyecto.

| Código | Ud | Descripción | Rendimiento | Precio | Importe |
|---|---|---|---|---|---|
| mt52jsc030r | Ud | Jardinera modelo Plaza "SANTA & COLE", de 120x120x80 cm, con paneles de acero inoxidable AISI 304 y estructura de perfiles de acero con protección antioxidante y pintura de color negro, incluso fondo de malla metálica galvanizada en caliente y cubeta interior de fibra de vidrio. (material) | 1.000 | 34403.35 | 34403.35 |
| mq04cag010a | h | Camión con grúa de hasta 6 t. (maquinaria) | 0.220 | 372.75 | 82.01 |
| mo041 | h | Especialista de construcción civil. (mano de obra) | 0.242 | 57.16 | 13.83 |
| mo087 | h | Ayudante 1ª de construcción civil. (mano de obra) | 0.242 | 42.73 | 10.34 |
| % | % | Herramienta menor | 2 % | 34509.53 | 690.19 |
|  |  | Costes directos |  |  | 35199.72 |
