# Papelera de polietileno

- Propiedad del archivo: CYPE Ingenieros S.A.
- Formato: FIEBDC-3/2016
- Programa: Generador de precios de la construcción. CYPE Ingenieros, S.A.
- Fecha: 30/10/2024
- Ámbito geográfico: Bolivia
- Divisa: BOB
- Costes indirectos: 3 %
- Gastos generales: 13 %
- Beneficio industrial: 6 %
- IVA: 13 %

## T Equipamiento urbano

### TM Mobiliario urbano

#### TME Papeleras

**TME030** Ud Papelera de polietileno.
Papelera modelo Cylindre "SANTA & COLE", de 27 cm de diámetro, 84 cm de altura y 36 litros de capacidad, con cuerpo de polietileno estriado color negro y base de hormigón, fijada a una superficie soporte con elementos de anclaje.
Criterio de valoración económica: El precio no incluye la superficie soporte.
Incluye: Replanteo. Montaje. Eliminación y limpieza del material sobrante.
Criterio de medición de proyecto: Número de unidades previstas, según documentación gráfica de Proyecto.
Criterio de medición de obra: Se medirá el número de unidades realmente ejecutadas según especificaciones de Proyecto.

| Código | Ud | Descripción | Rendimiento | Precio | Importe |
|---|---|---|---|---|---|
| mt52psc050a | Ud | Papelera modelo Cylindre "SANTA & COLE", de 27 cm de diámetro, 84 cm de altura y 36 litros de capacidad, con cuerpo de polietileno estriado color negro y base de hormigón, incluso cubeta interior de acero galvanizado y pernos de anclaje. (material) | 1 | 3728.12 | 3728.120 |
| mt09reh330 | kg | Mortero de resina epoxi con arena de sílice, de endurecimiento rápido, para relleno de anclajes. (material) | 0.2 | 38.51 | 7.702 |
| mo041 | h | Especialista de construcción civil. (mano de obra) | 0.339 | 57.16 | 19.377 |
| mo087 | h | Ayudante 1ª de construcción civil. (mano de obra) | 0.339 | 42.73 | 14.485 |
| % | % | Herramienta menor | 2 % | 3769.684 | 75.394 |
|  |  | Costes directos |  |  | 3845.078 |

Residuos:
- colocación: mt09reh330 Mortero de resina epoxi con arena de sílice, de endurecimiento rápido, para relleno de anclajes; factor de residuo 0.042925

## Recursos

**mt52psc050a** Ud Papelera modelo Cylindre "SANTA & COLE"
Datos técnicos: Coste energético 1727.074 MJ; Emisión de CO2 112.146 kg
Residuos:
- embalaje: re150101 Envases de papel y cartón. (componente de residuo); rendimiento 1.368 kg; Código LER 15 01 01; Masa del elemento 1 kg; Volumen 0.001333 m3

**mt09reh330** kg Mortero de resina epoxi con arena de sílice, de endurecimiento rápido, para relleno de anclajes
Datos técnicos: Coste energético 2.251 MJ; Emisión de CO2 0.184 kg; Código LER 17 09 04; Masa del elemento 1 kg; Volumen 0.000667 m3
Residuos:
- embalaje: re170203 Plástico. (componente de residuo); rendimiento 0.003 kg; Código LER 17 02 03; Masa del elemento 1 kg; Volumen 0.001667 m3
