# Bolardo fijo, de fundición

- Propiedad del archivo: CYPE Ingenieros S.A.
- Formato: FIEBDC-3/2016
- Programa: Generador de precios de la construcción. CYPE Ingenieros, S.A.
- Fecha: 30/10/2024
- Ámbito geográfico: Bolivia
- Divisa: BOB
- Costes indirectos: 3 %
- Gastos generales: 13 %
- Beneficio industrial: 6 %
- IVA: 13 %

## T Equipamiento urbano

### TP Protecciones peatonales

#### TPH Hitos y bolardos

**TPH020** Ud Bolardo fijo, de fundición.
Bolardo fijo modelo Sammy "SANTA & COLE", de 92 cm de altura, de fundición de hierro con protección antioxidante y pintura de color negro, fijado a una superficie soporte con aglomerante hidráulico, compuesto por cementos de alta resistencia y aditivos específicos, de fraguado rápido, y elementos de anclaje.
Criterio de valoración económica: El precio no incluye la superficie soporte.
Incluye: Replanteo. Montaje. Eliminación y limpieza del material sobrante.
Criterio de medición de proyecto: Número de unidades previstas, según documentación gráfica de Proyecto.
Criterio de medición de obra: Se medirá el número de unidades realmente ejecutadas según especificaciones de Proyecto.

| Código | Ud | Descripción | Rendimiento | Precio | Importe |
|---|---|---|---|---|---|
| mt52hsc020b | Ud | Bolardo fijo modelo Sammy "SANTA & COLE", de 92 cm de altura, de fundición de hierro con protección antioxidante y pintura de color negro, incluso pernos de anclaje. (material) | 1 | 3401.09 | 3401.090 |
| mt09amp010a | kg | Aglomerante hidráulico, compuesto por cementos de alta resistencia y aditivos específicos, de fraguado rápido. (material) | 0.2 | 4.93 | 0.986 |
| mo041 | h | Especialista de construcción civil. (mano de obra) | 0.485 | 57.16 | 27.723 |
| mo087 | h | Ayudante 1ª de construcción civil. (mano de obra) | 0.485 | 42.73 | 20.724 |
| % | % | Herramienta menor | 2 % | 3450.523 | 69.010 |
|  |  | Costes directos |  |  | 3519.533 |

## Recursos

**mt52hsc020b** Ud Bolardo fijo modelo Sammy "SANTA & COLE"
Datos técnicos: Coste energético 816.935 MJ; Emisión de CO2 51.422 kg
Residuos:
- embalaje: re150101 Envases de papel y cartón. (componente de residuo); rendimiento 1.359 kg; Código LER 15 01 01; Masa del elemento 1 kg; Volumen 0.001333 m3
