# Interacumulador de intercambio simple, para producción de A.C.S

- Propiedad del archivo: CYPE Ingenieros S.A.
- Formato: FIEBDC-3/2016
- Programa: Generador de precios de la construcción. CYPE Ingenieros, S.A.
- Fecha: 04/02/2025
- Ámbito geográfico: Bolivia
- Divisa: BOB
- Costes indirectos: 3 %
- Gastos generales: 13 %
- Beneficio industrial: 6 %
- IVA: 13 %

## I Instalaciones

### IC Calefacción, refrigeración, climatización y A.C.S.

#### ICS Sistemas de conducción de agua

**ICS050** Ud Interacumulador de intercambio simple, para producción de A.C.S.
Interacumulador de acero vitrificado, FE 300/3 MR, con intercambiador de un serpentín, de suelo, 300 l, eficiencia energética clase B, altura 1775 mm, diámetro 660 mm, sonda de temperatura. Incluso válvulas de corte, elementos de montaje y accesorios necesarios para su correcto funcionamiento.
Incluye: Replanteo. Colocación. Conexionado. Comprobación de su correcto funcionamiento.
Criterio de medición de proyecto: Número de unidades previstas, según documentación gráfica de Proyecto.
Criterio de medición de obra: Se medirá el número de unidades realmente ejecutadas según especificaciones de Proyecto.

| Código | Ud | Descripción | Rendimiento | Precio | Importe |
|---|---|---|---|---|---|
| mt38css103b | Ud | Interacumulador de acero vitrificado, FE 300/3 MR, con intercambiador de un serpentín, de suelo, 300 l, eficiencia energética clase B, altura 1775 mm, diámetro 660 mm, sonda de temperatura. (material) | 1 | 17652.78 | 17652.780 |
| mt37svs010c | Ud | Válvula de seguridad, de latón, con rosca de 1/2" de diámetro, tarada a 6 bar de presión. (material) | 1 | 40.72 | 40.720 |
| mt38www011 | Ud | Material auxiliar para instalaciones de A.C.S. (material) | 1 | 12.73 | 12.730 |
| mo004 | h | Especialista instalador de sistemas de calefacción. (mano de obra) | 0.893 | 61.32 | 54.759 |
| mo103 | h | Ayudante 1ª instalador de sistemas de calefacción. (mano de obra) | 0.893 | 44.52 | 39.756 |
| % | % | Herramienta menor | 2 % | 17800.745 | 356.015 |
|  |  | Costes directos |  |  | 18156.760 |

## Recursos

**mt38css103b** Ud Interacumulador de acero vitrificado
Datos técnicos: Coste energético 3849.763 MJ; Emisión de CO2 158.796 kg
Residuos:
- embalaje: re150101 Envases de papel y cartón. (componente de residuo); rendimiento 2.275 kg; Código LER 15 01 01; Masa del elemento 1 kg; Volumen 0.001333 m3
- embalaje: re170201 Madera. (componente de residuo); rendimiento 0.618 kg; Código LER 17 02 01; Masa del elemento 1 kg; Volumen 0.000909 m3

**mt37svs010c** Ud Válvula de seguridad, de latón, con rosca de 1/2" de diámetro, tarada a 6 bar de presión
Datos técnicos: Coste energético 511.326 MJ; Emisión de CO2 34.399 kg
Residuos:
- embalaje: re150101 Envases de papel y cartón; rendimiento 0.072 kg
