# Impermeabilización de fachada con láminas de poliolefinas

- Propiedad del archivo: CYPE INGENIEROS, S.A.
- Formato: FIEBDC-3/2002
- Ámbito geográfico: Bolivia
- Divisa: BOB
- Costes indirectos: 3.00 %
- Gastos generales: 13.00 %
- Beneficio industrial: 6.00 %
- IVA: 13.00 %

## N Aislamientos e impermeabilizaciones

### NI Impermeabilizaciones

#### NIF Fachadas

**NIF060** m˛ Impermeabilización de fachada con láminas de poliolefinas.
Impermeabilización de fachada con lámina impermeabilizante, desolidarizante y difusora de vapor de agua de polietileno con estructura cuadriculada, de 3 mm de espesor, Schlüter-DITRA 30M "SCHLÜTER-SYSTEMS", revestida de geotextil no tejido en una de sus caras, tipo monocapa, totalmente adherida al soporte con adhesivo cementoso de fraguado normal, C1, color gris, preparada para recibir directamente sobre ella el revestimiento cerámico. Incluso adhesivo bicomponente, Schlüter-KERDI-COLL-L "SCHLÜTER-SYSTEMS", banda de refuerzo Schlüter-KERDI-KEBA 100/125 y masilla adhesiva elástica monocomponente, Schlüter-KERDI-FIX "SCHLÜTER-SYSTEMS" para la resolución de encuentros con paramentos verticales.
Criterio de valoración económica: El precio no incluye la capa de protección.
Incluye: Limpieza y preparación de la superficie. Aplicación del adhesivo cementoso. Colocación de la impermeabilización. Resolución de encuentros y puntos singulares.
Criterio de medición de proyecto: Superficie medida en proyección horizontal, según documentación gráfica de Proyecto, desde las caras interiores de los antepechos o petos perimetrales que la limitan.
Criterio de medición de obra: Se medirá, en proyección horizontal, la superficie realmente ejecutada según especificaciones de Proyecto, desde las caras interiores de los antepechos o petos perimetrales que la limitan.

| Código | Ud | Descripción | Rendimiento | Precio | Importe |
|---|---|---|---|---|---|
| mt09mcr021g | kg | Adhesivo cementoso de fraguado normal, C1, color gris. (material) | 2.000 | 2.64 | 5.28 |
| mt15res300d | m˛ | Lámina impermeabilizante, desolidarizante y difusora de vapor de agua de polietileno con estructura cuadriculada, de 3 mm de espesor, Schlüter-DITRA 30M "SCHLÜTER-SYSTEMS", revestida de geotextil no tejido en una de sus caras, suministrada en rollos de 30 m de longitud. (material) | 1.050 | 168.09 | 176.49 |
| mt15res060d | kg | Adhesivo bicomponente, Schlüter-KERDI-COLL-L "SCHLÜTER-SYSTEMS", a base de una dispersión acrílica sin disolventes y polvo de cemento, para el sellado de juntas. (material) | 0.300 | 104.30 | 31.29 |
| mt15res020ob | m | Banda de sellado, Schlüter-KERDI-KEBA 100/125 "SCHLÜTER-SYSTEMS", de 125 mm de anchura y 0,1 mm de espesor, para lámina impermeabilizante flexible de polietileno, con ambas caras revestidas de geotextil no tejido, suministrada en rollos de 30 m de longitud. (material) | 1.200 | 35.17 | 42.20 |
| mt15res070a | Ud | Cartucho de masilla adhesiva elástica monocomponente, Schlüter-KERDI-FIX "SCHLÜTER-SYSTEMS", a base de polímeros híbridos neutros (MS), de 290 ml, color gris o blanco y acabado brillante. (material) | 0.060 | 208.69 | 12.52 |
| mo029 | h | Especialista aplicador de láminas impermeabilizantes. (mano de obra) | 0.266 | 59.67 | 15.87 |
| mo067 | h | Ayudante 1Ş aplicador de láminas impermeabilizantes. (mano de obra) | 0.266 | 44.60 | 11.86 |
| % | % | Herramienta menor | 2 % | 295.51 | 5.91 |
|  |  | Costes directos |  |  | 301.42 |
