# Tanque

- Propiedad del archivo: CYPE Ingenieros S.A.
- Formato: FIEBDC-3/2016
- Programa: Generador de precios de la construcción. CYPE Ingenieros, S.A.
- Fecha: 07/11/2025
- Ámbito geográfico: Bolivia
- Divisa: BOB
- Costes indirectos: 3 %
- Gastos generales: 13 %
- Beneficio industrial: 6 %
- IVA: 13 %

## I Instalaciones

### IO Contra incendios

#### IOB Sistemas de abastecimiento de agua

**IOB020** Ud Tanque.
Tanque para reserva de agua contra incendios de 12 m³ de capacidad, prefabricado de poliéster, colocado en superficie, en posición vertical. Incluso, válvula de flotador de 1 1/2" de diámetro para conectar con la acometida, interruptores de nivel, válvula de bola de 50 mm de diámetro para vaciado y válvula de corte de mariposa de 1 1/2" de diámetro para conectar al grupo de presión.
Incluye: Replanteo. Colocación del depósito. Montaje, conexionado y comprobación de su correcto funcionamiento.
Criterio de medición de proyecto: Número de unidades previstas, según documentación gráfica de Proyecto.
Criterio de medición de obra: Se medirá el número de unidades realmente ejecutadas según especificaciones de Proyecto.

| Código | Ud | Descripción | Rendimiento | Precio | Importe |
|---|---|---|---|---|---|
| mt41aco100a | Ud | Tanque de poliéster, de 12 m³, 2450 mm de diámetro, colocado en superficie, en posición vertical, para reserva de agua contra incendios. (material) | 1 | 30073.57 | 30073.570 |
| mt37vfl010e | Ud | Válvula de flotador de 1 1/2" de diámetro, para una presión máxima de 8 bar, con cuerpo de latón, boya esférica roscada de latón y obturador de goma. (material) | 1 | 1589.63 | 1589.630 |
| mt37inl010 | Ud | Interruptor de nivel de 10 A, con boya, contrapeso y cable. (material) | 2 | 138.08 | 276.160 |
| mt37sve010f | Ud | Válvula de esfera de latón niquelado para roscar de 1 1/2". (material) | 1 | 255.29 | 255.290 |
| mt37svm010a | Ud | Válvula de mariposa de hierro fundido, DN 32 mm. (material) | 1 | 343 | 343.000 |
| mo008 | h | Especialista plomero. (mano de obra) | 6.608 | 61.32 | 405.203 |
| mo107 | h | Ayudante 1ª de plomero. (mano de obra) | 6.608 | 44.52 | 294.188 |
| % | % | Herramienta menor | 2 % | 33237.041 | 664.741 |
|  |  | Costes directos |  |  | 33901.782 |

## Recursos

**mt37vfl010e** Ud Válvula de flotador de 1 1/2" de diámetro
Datos técnicos: Coste energético 562.284 MJ; Emisión de CO2 37.829 kg
Residuos:
- embalaje: re150101 Envases de papel y cartón. (componente de residuo); rendimiento 0.081 kg; Código LER 15 01 01; Masa del elemento 1 kg; Volumen 0.001333 m3

**mt37inl010** Ud Interruptor de nivel de 10 A, con boya, contrapeso y cable
Datos técnicos: Coste energético 68.146 MJ; Emisión de CO2 2.833 kg
Residuos:
- embalaje: re150101 Envases de papel y cartón; rendimiento 0.072 kg

**mt37sve010f** Ud Válvula de esfera de latón niquelado para roscar de 1 1/2"
Datos técnicos: Coste energético 1546.199 MJ; Emisión de CO2 103.901 kg
Residuos:
- embalaje: re150101 Envases de papel y cartón; rendimiento 0.072 kg

**mt37svm010a** Ud Válvula de mariposa de hierro fundido, DN 32 mm
Datos técnicos: Coste energético 72.729 MJ; Emisión de CO2 4.591 kg
Residuos:
- embalaje: re150101 Envases de papel y cartón; rendimiento 0.072 kg
