# Columna rectangular o cuadrada de hormigón armado

- Propiedad del archivo: CYPE INGENIEROS, S.A.
- Formato: FIEBDC-3/2002
- Ámbito geográfico: Bolivia
- Divisa: BOB
- Costes indirectos: 3.00 %
- Gastos generales: 13.00 %
- Beneficio industrial: 6.00 %
- IVA: 13.00 %

## E Estructuras

### EH Hormigón armado

#### EHS Columnas

**EHS010** m³ Columna rectangular o cuadrada de hormigón armado.
Columna de sección rectangular o cuadrada de hormigón armado, de 30x30 cm de sección media, realizada con hormigón H21, para un ambiente no severo, tamaño máximo del agregado 20 mm, consistencia blanda, premezclado en planta, y vaciado con bomba, y acero AH 500, con una cuantía aproximada de 120 kg/m³; montaje y desmontaje de sistema de encofrado, con acabado para revestir, en planta de hasta 3 m de altura libre, formado por: superficie encofrante de calaminas metálicas, amortizables en 50 usos y estructura soporte vertical de puntales metálicos, amortizables en 150 usos. Incluso berenjenos, alambre de atar, separadores y líquido desencofrante para evitar la adherencia del hormigón al encofrado.
Criterio de valoración económica: El precio incluye el corte, doblado y conformado de la armadura en taller de obra y el montaje en el lugar definitivo de su colocación en obra.
Incluye: Replanteo. Colocación de las armaduras con separadores homologados. Montaje del sistema de encofrado. Vaciado y compactación del hormigón. Desmontaje del sistema de encofrado. Curado del hormigón.
Criterio de medición de proyecto: Volumen medido según documentación gráfica de Proyecto.
Criterio de medición de obra: Se medirá el volumen realmente ejecutado según especificaciones de Proyecto.

| Código | Ud | Descripción | Rendimiento | Precio | Importe |
|---|---|---|---|---|---|
| mt07sep010ac | Ud | Separador homologado de plástico, para armaduras de columnas de varios diámetros. (material) | 12.000 | 0.65 | 7.80 |
| mt07aco120b | kg | Acero en barras corrugadas CA-50 (fy=500 MPa), equivalente a AH 500 según CBH 87, de varios diámetros. (material) | 126.000 | 8.83 | 1112.58 |
| mt08var050 | kg | Alambre galvanizado para atar, de 1,30 mm de diámetro. (material) | 0.840 | 11.68 | 9.81 |
| mt08eup010b | m² | Calamina metálica de 50x50 cm, para encofrado de columnas de hormigón armado de sección rectangular o cuadrada, de hasta 3 m de altura, incluso accesorios de montaje. (material) | 0.320 | 373.75 | 119.60 |
| mt50spa081a | Ud | Puntal metálico telescópico, de hasta 3 m de altura. (material) | 0.099 | 145.86 | 14.44 |
| mt08var040a | Ud | Berenjeno de PVC, de varias dimensiones y 2500 mm de longitud. (material) | 17.800 | 4.28 | 76.18 |
| mt08dba010b | l | Agente desmoldeante, a base de aceites especiales, emulsionable en agua, para encofrados metálicos, fenólicos o de madera. (material) | 0.400 | 14.05 | 5.62 |
| mt10haf120bi | m³ | Hormigón H21, para un ambiente no severo, tamaño máximo del agregado 20 mm, consistencia blanda, con un asentamiento de 6 a 9 cm, medido con el cono de Abrams, premezclado en planta, según CBH 87. (material) | 1.050 | 803.63 | 843.81 |
| mq06bhe010 | h | Camión bomba estacionado en obra, para bombeo de hormigón. (maquinaria) | 0.183 | 1256.67 | 229.97 |
| op00ciz020 |  | Cizalla para acero en barras corrugadas. | 1.000 | 0.00 | 0.00 |
| op00ata010 |  | Atadora de armadura. | 1.000 | 0.00 | 0.00 |
| au00auh040 |  | Vibrador de hormigón, eléctrico. | 1.000 | 0.00 | 0.00 |
| au00auh030 |  | Castillete de vaciado. | 1.000 | 0.00 | 0.00 |
| mo044 | h | Encofrador. (mano de obra) | 6.459 | 62.10 | 401.10 |
| mo091 | h | Ayudante 1ª de encofrador. (mano de obra) | 7.382 | 46.39 | 342.45 |
| mo043 | h | Armador. (mano de obra) | 1.172 | 62.10 | 72.78 |
| mo090 | h | Ayudante 1ª de armador. (mano de obra) | 1.303 | 46.39 | 60.45 |
| mo045 | h | Maestro hormigonero especialista en el vaciado y colocado del hormigón. (mano de obra) | 0.136 | 62.10 | 8.45 |
| mo092 | h | Ayudante 1ª de hormigonero especialista en el vaciado y colocado del hormigón. (mano de obra) | 0.543 | 46.39 | 25.19 |
| % | % | Herramienta menor | 2 % | 3330.23 | 66.60 |
|  |  | Costes directos |  |  | 3396.83 |
