# Instalación interior para cuarto de baño

- Propiedad del archivo: CYPE INGENIEROS, S.A.
- Formato: FIEBDC-3/2002
- Ámbito geográfico: Bolivia
- Divisa: BOB
- Costes indirectos: 3.00 %
- Gastos generales: 13.00 %
- Beneficio industrial: 6.00 %
- IVA: 13.00 %

## I Instalaciones

### IF Plomería

#### IFI Instalación interior

**IFI011** Ud Instalación interior para cuarto de baño.
Instalación interior de plomería para cuarto de baño con dotación para: inodoro, lavatorio sencillo, bañera, bidé, realizada con tubo de polietileno reticulado (PE-X), "TERMOCONCEPT", para la red de agua fría y caliente que conecta la derivación particular o una de sus ramificaciones con cada uno de los artefactos sanitarios, con los diámetros necesarios para cada punto de servicio. Incluso llaves de paso de cuarto húmedo para el corte del suministro de agua, de latón, material auxiliar para montaje y sujeción a la obra, derivación particular, accesorios de derivaciones.
Criterio de valoración económica: El precio no incluye las ayudas de albañilería para instalaciones.
Incluye: Replanteo. Colocación y fijación de tuberías y llaves.
Criterio de medición de proyecto: Número de unidades previstas, según documentación gráfica de Proyecto.
Criterio de medición de obra: Se medirá el número de unidades realmente ejecutadas según especificaciones de Proyecto.

| Código | Ud | Descripción | Rendimiento | Precio | Importe |
|---|---|---|---|---|---|
| mt37tmc405a | Ud | Material auxiliar para montaje y sujeción a la obra de las tuberías de polietileno reticulado de alta densidad (PE-Xb), "TERMOCONCEPT", de 16 mm de diámetro exterior. (material) | 13.500 | 0.64 | 8.64 |
| mt37tmc025ag | m | Tubo de polietileno reticulado de alta densidad (PE-Xb), de 16 mm de diámetro exterior y 1,8 mm de espesor "TERMOCONCEPT", según ISO 15875-2, con el precio incrementado el 30% en concepto de accesorios y piezas especiales. (material) | 13.500 | 16.51 | 222.89 |
| mt37tmc405b | Ud | Material auxiliar para montaje y sujeción a la obra de las tuberías de polietileno reticulado de alta densidad (PE-Xb), "TERMOCONCEPT", de 20 mm de diámetro exterior. (material) | 13.900 | 0.85 | 11.82 |
| mt37tmc025bg | m | Tubo de polietileno reticulado de alta densidad (PE-Xb), de 20 mm de diámetro exterior y 1,9 mm de espesor "TERMOCONCEPT", según ISO 15875-2, con el precio incrementado el 30% en concepto de accesorios y piezas especiales. (material) | 13.900 | 22.62 | 314.42 |
| mt37tmc405c | Ud | Material auxiliar para montaje y sujeción a la obra de las tuberías de polietileno reticulado de alta densidad (PE-Xb), "TERMOCONCEPT", de 25 mm de diámetro exterior. (material) | 8.500 | 1.27 | 10.80 |
| mt37tmc025cg | m | Tubo de polietileno reticulado de alta densidad (PE-Xb), de 25 mm de diámetro exterior y 2,3 mm de espesor "TERMOCONCEPT", según ISO 15875-2, con el precio incrementado el 30% en concepto de accesorios y piezas especiales. (material) | 8.500 | 33.15 | 281.78 |
| mt38tmc510b | Ud | Llave de corte de esfera, metálica, de 20 mm de diámetro, "TERMOCONCEPT", para unión Pressfitting (material) | 1.000 | 115.49 | 115.49 |
| mt38tmc515a | Ud | Mando oculto, "TERMOCONCEPT", para llave de esfera (material) | 2.000 | 59.37 | 118.74 |
| mt38tmc510c | Ud | Llave de corte de esfera, metálica, de 25 mm de diámetro, "TERMOCONCEPT", para unión Pressfitting (material) | 1.000 | 148.42 | 148.42 |
| op00ato010 |  | Atornillador. | 1.000 | 0.00 | 0.00 |
| op00mar010 |  | Martillo. | 1.000 | 0.00 | 0.00 |
| op00tal010 |  | Taladro. | 1.000 | 0.00 | 0.00 |
| mo008 | h | Especialista plomero. (mano de obra) | 8.276 | 61.32 | 507.48 |
| mo107 | h | Ayudante 1ª de plomero. (mano de obra) | 8.276 | 44.52 | 368.45 |
| % | % | Herramienta menor | 2 % | 2108.93 | 42.18 |
|  |  | Costes directos |  |  | 2151.11 |
