# Llave de paso

- Propiedad del archivo: CYPE Ingenieros S.A.
- Formato: FIEBDC-3/2016
- Programa: Generador de precios de la construcción. CYPE Ingenieros, S.A.
- Fecha: 30/10/2024
- Ámbito geográfico: Bolivia
- Divisa: BOB
- Costes indirectos: 3 %
- Gastos generales: 13 %
- Beneficio industrial: 6 %
- IVA: 13 %

## I Instalaciones

### IF Plomería

#### IFI Instalación interior

**IFI008** Ud Llave de paso.
Válvula de esfera, de latón, de 16 mm de diámetro, "UPONOR IBERIA", con maneta vista de acero inoxidable.
Incluye: Replanteo. Conexión de la válvula a los tubos. Comprobación de su correcto funcionamiento.
Criterio de medición de proyecto: Número de unidades previstas, según documentación gráfica de Proyecto.
Criterio de medición de obra: Se medirá el número de unidades realmente ejecutadas según especificaciones de Proyecto.

| Código | Ud | Descripción | Rendimiento | Precio | Importe |
|---|---|---|---|---|---|
| mt37avu020e | Ud | Válvula de esfera, de latón, de 16 mm de diámetro, "UPONOR IBERIA", sistema de unión Quick and Easy. (material) | 1 | 230.14 | 230.140 |
| mt37avu100h | Ud | Maneta vista de acero inoxidable, "UPONOR IBERIA". (material) | 1 | 116.54 | 116.540 |
| mt37www010 | Ud | Material auxiliar para instalaciones de plomería. (material) | 1 | 12.89 | 12.890 |
| mo008 | h | Especialista plomero. (mano de obra) | 0.119 | 58.74 | 6.990 |
| mo107 | h | Ayudante 1ª de plomero. (mano de obra) | 0.119 | 42.65 | 5.075 |
| % | % | Herramienta menor | 2 % | 371.635 | 7.433 |
|  |  | Costes directos |  |  | 379.068 |

## Recursos

**mt37avu020e** Ud Válvula de esfera, de latón, de 16 mm de diámetro, "UPONOR IBERIA", sistema de unión Quick and Easy
Datos técnicos: Coste energético 509.569 MJ; Emisión de CO2 34.281 kg
Residuos:
- embalaje: re150101 Envases de papel y cartón. (componente de residuo); rendimiento 0.072 kg; Código LER 15 01 01; Masa del elemento 1 kg; Volumen 0.001333 m3

**mt37avu100h** Ud Maneta vista de acero inoxidable, "UPONOR IBERIA"
Datos técnicos: Coste energético 40.992 MJ; Emisión de CO2 6.081 kg
Residuos:
- embalaje: re150101 Envases de papel y cartón; rendimiento 0.072 kg
